# Muster-Leistungsbeschreibung
Leistungsbeschreibung (GAEB 90, DA81)
Währung: EUR

## Betonersatz im Nassspritzverfahren
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zu sachkundigem Planer (SKP)

Gemäß den geltenden Regelwerken sind
Betoninstandsetzungsmaßnahmen
durch einen sachkundigen Planer (SKP) zu planen.

Die Planung umfasst u.a.
- Bedarfsermittlung
- Bauzustandsanalyse
- Instandsetzungskonzept
- Ausführungskontrolle
- Wartungsplan

Der SPK beurteilt die Maßnahmen hinsichtlich
der Erhaltung der Standsicherheit und legt fest, welche
Maßnahmen zur Überwachung der Ausführung (siehe Teil
3 der DAfStb-Instandsetzungsrichtlinie) zu treffen
sind.

Diese Angaben sind in die Ausschreibungsunterlagen
aufzunehmen.

*Hinweis*
Hinweise zur Baustelleneinrichtung

Geräte, Werkzeuge und sonstige
Betriebsmittel, die zur vertragsgemäßen
Erfüllung der Bauleistungen gehören,
antransportieren, bereitstellen und,
soweit nicht gesondert berechnet,
betriebsfertig einrichten, einschl. aller dazu
notwendigen Arbeiten. Baubüros,
Unterkünfte, Werkstätten, Läger o. ä.
soweit erforderlich,
antransportieren, aufbauen und
einrichten. Strom-, Wasser- und
Fernsprechanschluss sowie
Entsorgungseinrichtungen o.ä. für die
Baustelle herstellen. Die
Verbrauchskosten werden separat zu Lasten
des AN abgerechnet. Kosten für Vorhaltung
und Betrieb von Werkzeugen und Geräten,
sind nicht in diese Pauschale, sondern mit in
die Einheitspreise der entsprechenden
Teilleistungen einzurechnen.

*Hinweis*
Hinweis zum Schutz angrenzender Bauteile

Alle nicht zu behandelnden Flächen und solche,
die nicht mit dem jeweiligen Produkt
in Berührung kommen sollen, wie z. B. Fenster, Türen,
Wand- u. Bodenflächen sind mittels Polyethylenfolien,
Hartfaserplatten oder anderer geeigneter Maßnahmen
abzudecken und zu schützen.

*Hinweis*
Hinweis zur Abfallentsorgung

Der durch die Arbeiten anfallende Schmutz bzw.
Abfall wird Eigentum des Auftragnehmers und ist
von diesem gemäß den örtlichen Bestimmungen
aufzufangen und sach- und fachgerecht zu entsorgen.
Die örtlich geltenden Emissionsschutzbestimmungen sind
zu beachten.

**00001.0001 Überprüfung der Betonflächen**
Überprüfen der zu behandelnden Flächen:

a) visuell auf Verschmutzungen, Trennmittelrückstände, Vergrünungen, Absanden und Risse, defekte elastische Fugenversiegelung.

b) durch Hammerprobe auf Hohlstellen, Kiesnester und Gefügelockerungen.

c) Überprüfung auf Schadstoffbelastung

Schadstellen kennzeichnen und Prüfprotokoll erstellen
Einheit: m2

**00001.0002 Beton auf Chloridbelastung untersuchen**
*** Bedarfsposition ohne GB
Quantitative Bestimmung der Chloridbelastung im  Beton
durch die Entnahme von Bohrmehl aus unterschiedlichen
Tiefen
und Untersuchung im Labor gemäß DIN EN 14629.

Die Festlegung der Entnahmestellen und Bohrtiefen
erfolgt durch
den sachkundigen Planer/Fachplanung/AG

Gesamtbohrtiefe ________cm

Die Messergebnisse sind zu protokollieren.
Einheit: St

**00001.0003 Prüfung der Haftzug- und der Druckfestigkeit**
Prüfung der Haftzugfestigkeit
des gereinigten und vorbereiteten Untergrundes
mittels Haftzugprüfgerät sowie der
Druckfestigkeit mittels Schmidt´schem Hammer
in Abstimmung mit dem AG.

Die Messergebnisse sind zu protokollieren.

____Stck. je ____m² zu sanierender Fläche.
Einheit: St

**00001.0004 Schadhafte, lockere Betonteile und carbonatisierten Beton abstemmen**
Entfernen von schadhaften, lockeren und
mürben Betonteilen bis auf das feste Gefüge
sowie carbonatisierten Beton im Bereich der
Stahlbewehrung.
Korrodierte Bewehrungseisen rundherum
bis 2 cm über die erkennbare Korrosion hinaus
freistemmen.
Reparaturflächen gradlinig und im
Winkelvon 45 Grad begrenzen.
Einheit: m2

**00001.0005 Betonflächen mit zu hohem Chloridgehalt abstemmen**
*** Bedarfsposition ohne GB
Abtragen von Beton mit unzulässig hoher
Chloridkonzentration.
Belasteten Beton bis zum schadfreien Gefüge entfernen.
Reparaturflächen gradlinig und im Winkel von 45 Grad
begrenzen.
Einheit: m2

**00001.0006 Korrodierte Bewehrungseisen freilegen**
Korrodierte Bewehrungseisen rundherum
bis 2 cm über die erkennbare Korrosion hinaus
freistemmen. Reparaturflächen gradlinig
und im Winkel von 45 Grad begrenzen.
Einheit: m2

**00001.0007 Sandstrahlen mineralischer Flächen**
Untergrundvorbehandlung der mineralischen Flächen
mittels geeignetem Verfahren, z.B. Sandstrahlen
zur Erzielung eines sauberen und
tragfähigen Untergrundes, frei von haftungsmindernden
Schichten.
Der Untergrund muss nach der Untergrundvorbehandlung
die
geforderten Werte aus den technischen Unterlagen
des nachfolgenden Instandsetzungssystems aufweisen
und zur Aufnahme der nachfolgenden Schichten geeignet
sein.
Einheit: m2

**00001.0008 Bewehrung reinigen, Einzellänge bis 1 m**
Freigelegte Bewehrungseisen umlaufend
entsprechend Norm-Reinheitsgrad SA 2 1/2
gemäß DIN EN ISO 8501-1 und DIN EN ISO 12944-4
mit geeignetem Verfahren reinigen.

Einzellänge bis 1 m

Vorbereitungsverfahren nach Wahl des AN

Angebotenes Verfahren:____________________
Einheit: m

**00001.0009 Bewehrung reinigen, Einzellänge über 1 m**
Freigelegte Bewehrungseisen umlaufend
entsprechend Norm-Reinheitsgrad SA 2 1/2
gemäß DIN EN ISO 8501-1 und DIN EN ISO 12944-4
mit geeignetem Verfahren reinigen.

Einzellänge über 1 m

Vorbereitungsverfahren nach Wahl des AN

Angebotenes Verfahren:____________________
Einheit: m

**00001.0010 Mineralischer Korrosionsschutz (Betofix KHB)**
*** Bedarfsposition ohne GB
Aufbringen einer 1-komponentigen, zementgebundenen,
kunststoffvergüteten Korrosionsschutzbeschichtung auf
den vorbereiteten Bewehrungsstählen.

Arbeitsgänge: 2
Schichtdicke je AG: ? 1 mm

Produkt: Remmers Betofix KHB

Produktanforderungen:
Schüttdichte Ca. 1,3 kg/l
Fremdüberwachung QDB und KIWA
Größtkorn ? 1,0 mm
Haftzugfestigkeit (28 d) ? 2,0 N/mm²
Rostschutzaktive Pigmente
Zertifiziert nach DIN EN 1504-7

Angebotenes Produkt:______________

Verbrauch:
ca. 1,8 kg/m² pro Anstrich  Remmers Betofix KHB <1087>
Einheit: m2

**00001.0011 M2/R4/SPCC Betonersatz (Betofix SPCC)**
Reprofilierung von Schadstellen im Beton
mit einem SPCC (SRM) - Betonersatzmörtel.

Bauteil:______________

Einbaulage:______________

Schichtdicke:_______cm

Produkt: Remmers Betofix SPCC

Produktanforderungen:
Betonersatz für die statisch relevante Instandsetzung
Betonersatz gemäß
- DIN EN 1504-3
- Rili-SIB DAfStb 2001
- ZTV-ING
Hoher Chlorideindringwiderstand
Hoher Karbonatisierungswiderstand
Sulfatbeständig
Besonders schwindarm
Gute Überkopfverarbeitbarkeit
Frost-Tausalzbeständig
Klassifizierung
nach Rili-Sib 2001 M3
nach DIN EN 1504-3 R4
Altbetonklassen A3 A4
Brandverhalten Klasse A1
Einwirkung aus der Umgebung XALL
Karbonatisierung XC1 XC2 XC3 XC4
Chloride ohne Meerwasser XD1 XD2 XD3
Chloride mit Meerwasser XS1 XS2 XS3
Frostangriff mit/ohne Taumittel XF1 XF2 XF3 XF4
Chemischer Angriff XA1 XA2 XA3
Verschleißbeanspruchung XM1 XM2
Waste Water XWW1 XWW2 XWW3
Feuchtigkeitsklassenzuordnung WO WF WA
Einwirkung aus dem Betongrund
Rückseitige Durchfeuchtung XBW1 XBW2
Wasserbeaufschlagung durch Süß- oder Meerwasser XW1
XW2
Statisch mitwirkend XSTAT
Dynamische Beanspruchung bei Applikation XDYN
Kapillare Wasseraufnahme ? 0,5 kg/(m²h )
Chloridmigrationskoeffizient
nach 28 d
28 d = 1,27 ? 10 m²/s
90 d = 0,70 ? 10 m²/s
Druckfestigkeit 1 d: ? 15 N/mm²
7 d: ? 40 N/mm²
28 d: ? 45 N/mm²
Biegezugfestigkeit (28 d) ? 8,0 N/mm²
Dyn. E-Modul ? 25000 N/mm²
Oberflächenzugfestigkeit ? 2,0 N/mm²
Größtkorn 2 mm

Angebotenes Produkt:______________

Verbrauch:
Ca. 2,0 kg/m²/mm Schichtdicke, bzw. ca. 2,0 kg/dm³
Remmers Betofix SPCC <1100>
Einheit: m2
